# K 2269 Alberstedt Baumpflanzungen
Angebotsaufforderung (GAEB DA XML 3.2, DA83)
Projekt: 07-08...
Währung: EUR
Erstellt mit: GXML Toolbox V3.3 R20220330, ORCA AVA 26 26.00.00, 13.08.2026

## 00 Landschaftsbauarbeiten

### Titel 01 Landschaftsbauarbeiten

#### Untertitel 01.01 Baustelleneinrichtung

**01.01.0010 Baustelle einrichten**
Baustelle einrichten,
Geräte, Werkzeuge und sonstige Betriebsmittel, die zur vertragsgemäßen Durchführung der Bauleistung erforderlich sind, auf die Baustelle bringen, bereitstellen, und soweit der Geräteeinsatz nicht gesondert berechnet wird, betriebsfertig aufstellen einschl. der dafür notwendigen Arbeiten.
Die erforderlichen festen Anlagen herstellen. Herstellung von Lagerplätzen einschl. erforderlicher Untergrund sind in den EP mit einzurechnen. Baubüros, Unterkünfte, Werkstätten, Lagerschuppen und dgl. soweit erforderlich, antransportieren, aufbauen und einrichten. Strom- und Wasseranschluß sowie Entsorgungseinrichtungen und dgl. für die Baustelle, soweit erforderlich, herstellen, betreiben und rückbauen.

Bemerkung: Der Bieter hat sich über die Zuwegung zur Baustelle, Transport- und Montagewege auf der Baustelle sowie über die Platzverhältnisse vor Ort genau zu informieren, einschl. alle Aufwendungen für die Herstellung von Zuwegungen zur Baustelle und auf der Baustelle durch entsprechende Maßnahmen einschl. Materialeinsatz und die Unterhaltung während der Bauzeit.

Die Leistungen sind an 3 Standorten (Alberstedt, Gatterstädt, Langeneichstädt zu erbringen. In Alberstedt erfolgt die Pflanzung auf 3 Teilflächen. Alle damit verbundenen Aufwendungen sind einzukalkulieren und werden nícht gesondert vergütet.

Alle Arbeiten sind mit Kleintechnik aufgrund eingeschränkter Zugänglichkeit auszuführen,
einschl. alle Aufwendungen für die Sicherung und den Schutz angrenzender Gebäude, baulicher Anlagen und des Baumbestandes während der Bauzeit, Maßnahmen zur Fernhaltung und Ableitung des Oberflächenwassers sind in die Baustelleneinrichtung einzurechnen, Kosten für Vorhalten, Unterhalten und Betreiben der Geräte, Anlagen und Einrichtungen einschl. Mieten, Pacht, Gebühren und dgl. werden nicht mit dieser Pauschale, sondern mit den Einheitspreisen der betreffenden Teilleistung vergütet. Soweit nicht für bestimmte Leistungen (z.B. Bedarfsleistungen) für das Einrichten der Baustelle gesonderte Positionen enthalten sind, gilt die Pauschale für alle Leistungen.
Bei Nutzung von privaten Flächen oder Anlagen ist zur VOB-Abnahme eine Freistellungsbescheinigung der jeweiligen Eigentümer oder Rechtsträger einzuholen und vorzulegen. Die Freistellungsbescheinigung beinhaltet die Bestätigung des ordnungsgemäßen Verlassens der Flächen bzw. die Begleichung der mit den jeweiligen Eigentümern oder Rechtsträgern vereinbarten Ersatzleistungen und/ oder Ausgleichszahlungen.
Zur Baustelleneinrichtung gehören auch die sich aus der ZTV-SA in der gültigen Fassung ergebenden Maßnahmen zur unmittelbaren Sicherung des Baustellenbereiches. Maßnahmen zur Arbeitsstättensicherung gem. ArbeitsstättV in der gültigen Fassung werden nicht gesondert vergütet.
Menge: 1,000 Psch

**01.01.0020 Baustelle räumen**
Baustelle von allen Geräten, Anlagen, Einrichtungen
und dgl. räumen.
Benutzte Flächen und Wege entsprechend dem
ursprünglichen Zustand unter Wahrung der
landschaftspflegerischen Belange ordnungsmäß herrichten.
Verunreinigungen auf Straßen, Wegen und allen anderen in Anspruch genommenen Flächen beseitigen.
Soweit nicht für bestimmte Leistungen (z. B.
Bedarfsleistungen) für das Räumen der Baustelle
gesonderte Positionen enthalten
sind, gilt die Pauschale für alle Leistungen des Titels.
Menge: 1,000 Psch

#### Untertitel 01.02 Verkehrssicherung

**01.02.0010 Verkehrsbehördliche Anordnung**
Verkehrsbehördliche Anordnung einholen für Verkehrssicherung im Rahmen der Vorarbeiten, Pflanzarbeiten und Pflegearbeiten einschl. aller anfallenden Gebühren, für Pflanzmaßnahmen innerorts an Kreisstraße K 2162 in Langeneichstädt (Bahnhofsiedlung) - zuständig Stadt Mücheln und außerorts an K 2272 bei Gatterstädt - zuständig Landkreis Saalekreis. Verkehrsbehördliche Anordnungen mehrfach einholen
(für Herstellung sowie 5 Pflegejahre).
Menge: 1,000 Psch

**01.02.0020 Verkehrssich.(Vorarb.+ Pflanzung)**
Einrichtungen zur Verkehrssicherung und
Verkehrsregelung nach StVO für Arbeiten
innerorts an Kreisstraße K 2162 in Langeneichstädt (Bahnhofsiedlung) und außerorts an K 2272 bei Gatterstädt unter Aufrechterhaltung des Verkehrs aufbauen, ständig unterhalten und über die gesamte Zeit der Vorarbeiten und Pflanzung (incl.aller zur Pflanzung gehörenden Arbeitsgänge, z. B. Mulcharbeiten) betreiben, ggf. umsetzen und abbauen.
60 v. H. der Pauschale werden nach betriebsbed.
Aufbau, der Rest nach Abbau der Verkehrssich.-
einrichtungen berechnet, innerhalb und außerhalb von Ortschaften.
Menge: 1,000 Psch

**01.02.0030 Verkehrssich.(Fertigstellungspfl.)**
wie vorige Position
Menge: 1,000 Psch

**01.02.0040 Verkehrssich.(1.J.Entwicklungspfl.)**
wie vorige Position
Menge: 1,000 Psch

**01.02.0050 Verkehrssich.(2.J.Entwicklungspfl.)**
wie vorige Position
Menge: 1,000 Psch

**01.02.0060 Verkehrssich.(3.J.Entwicklungspfl.)**
wie vorige Position
Menge: 1,000 Psch

**01.02.0070 Verkehrssich.(4.J.Entwicklungspfl.)**
wie vorige Position
Menge: 1,000 Psch

#### Untertitel 01.03 Vorarbeiten

**01.03.0010 Beweissicherung**
Beweissicherung zur Dokumentation des Baufeldes und der angrenzenden Nutzungen vor Beginn der Bauarbeiten durchführen. Erstellen einer Fotodokumentation. Insbesondere sind vorhandene Gebäude, Treppen, Mauern, Zäune, Straßen, Wege, Befestigungen, Freileitungen, Schächte, Masten, Bäume, Vegetationsflächen zu dokumentieren.
Ausführung in Teilflächen in Alberstedt, Langeneichstädt und an der K 2272 bei Gatterstädt.
Menge: 1,000 Psch

**01.03.0020 Schachtscheine einholen**
*** Pauschalposition
Alle notwendigen Schachtscheine bei den zuständigen Versorgungsträgern einholen sowie der BÜ zur Verfügung stellen. Abrechnung erfolgt nach Vorlegen der Schachtscheine beim AG.
Menge: 1,000 psch

**01.03.0030 Suchgraben**
Suchgraben für unterirdische Ver- und
Entsorgungsleitungen herstellen, in Bereichen mit unklarem Leitungsverlauf.
Tiefe: bis ca. 1,6 m.
Breite der Sohle in Abhängigkeit von der Tiefe nach DIN, Beachtung DIN 4124 bei Tiefe größer als: 1,25 m,
nach Freilegen der Leitungen den Leitungsbestand mit
25 cm Sand ummanteln, einschl. wiederherstellen Warnband, Graben anschließend wieder verfüllen und lagenweise verdichten,
Bodenklasse: 3-5,
Anteil an Handarbeit: 80%.
Ausführung in Teilflächen in Alberstedt, Langeneichstädt und an der K 2272 bei Gatterstädt.
Menge: 3,000 m3

**01.03.0040 Wiese mähen Fläche 3**
Wiese mähen auf Fläche 3, Neigung der Fläche max.1:3,
Streuobstwiese mit Aufwuchs bis 1,80 m Höhe sowie Streuauflage. Die Fläche wurde in 2026 noch nicht gemäht. Mähgut der Verwertung nach Wahl des AN
zuführen einschließlich Abtransport, Ausführung mit Kleintechnik aufgrund von Altbaumbestand.
Menge: 2500,000 m²

**01.03.0050 Baumstandorte mähen Flächen 2+4+5**
Baumstandorte mähen auf Flächen 2+4+5. Pro Baumstandort ist eine Fläche von 2x2m mähen. Mähflächen am Straßenrand in Baumlücken, teilweise auf Straßenböschung mit Neigung bis 1:1.
Fläche mit Aufwuchs bis 1,80 m Höhe sowie Streuauflage. Die Flächen wurden in 2026 noch nicht gemäht. Mähgut der Verwertung nach Wahl des AN
zuführen einschließlich Abtransport, Ausführung mit Kleintechnik aufgrund von Altbaumbestand.
Menge: 112,000 m²

**01.03.0060 Standorte kennzeichnen**
Baumpflanzstandorte im Gelände nach Pflanzplan, mit unterschiedlichen Pfählen bzw. Farben deutlich sichtbar kennzeichnen.
Alle Markierungen bis zur Umsetzung vorhalten.
Ausführung in Teilflächen in Alberstedt, Langeneichstädt und an der K 2272 bei Gatterstädt.
Menge: 1,000 Psch

**01.03.0070 Einschlagplatz f. Gehölze**
Einschlagplatz für Gehölze einrichten, unterhalten und
nach Abschluss der Arbeiten räumen. Platz wildsicher einzäunen. Fläche stellt AN. Für Pflanzungen auf Teilflächen in Alberstedt, Langeneichstädt und an der K 2272 bei Gatterstädt.
Menge: 1,000 Psch

**01.03.0080 Gehölze mit Ballen einschlagen**
Gehölze mit Ballen oder Container übersichtlich, nach
Arten und Größen getrennt, einschlagen. Ballen
vollständig mit lockerem Boden oder Mulchstoff abdecken.
Gehölze im Einschlag kontinuierlich feucht halten. Liefern der Gehölze wird gesondert vergütet.
Gehölze = Hochstämme.
Menge: 64,000 St

**01.03.0090 Hausmüll beseitigen**
Hausmüll aufnehmen und entsorgen,
Hausmüll aus Holz, Metall, PVC, andere Kunststoffe,
Papier, Pappe.
Alle anfallenden Materialien sind fachgerecht zu
entsorgen. Der Entsorgungsnachweis ist der BÜ am
Folgetag vorzulegen. Abgerechnet wird nach Wiegeschein.
Menge: 1,000 t

#### Untertitel 01.04 Pflanzgutlieferung

**01.04.0010 Carpinus betulus**
StL-Nr. 18104105140202
Carpinus betulus (Hainbuche) liefern.
Hochstamm, dreimal verpflanzt, mit Drahtballen, Stammumfang 14 bis 16 cm.
Vorkommensgebiet 2, Mittel- und Ostdeutsches Tief- und
Hügelland.
Herkunftsgebiet Mittel- und Ostdeutsches Tief- und
Hügelland, 806 02.
Menge: 4,000 St

**01.04.0020 Malus domestica Cox Orange**
Malus domestica Hybr. (Apfel) liefern.
Hochstamm, dreimal verpflanzt, mit Drahtballen, Stammumfang 14 bis 16 cm.
Sorte Cox Orange.
Menge: 3,000 St

**01.04.0030 Malus domestica Goldparmäne**
Malus domestica Hybr. (Apfel) liefern.
Hochstamm, dreimal verpflanzt, mit Drahtballen, Stammumfang 14 bis 16 cm.
Sorte Goldparmäne.
Menge: 3,000 St

**01.04.0040 Prunus avium**
StL-Nr. 18104427070002
Prunus avium (Vogelkirsche) liefern.
Hochstamm, dreimal verpflanzt, mit Drahtballen, Stammumfang 14 bis 16 cm.
Herkunftsgebiet Mittel- und Ostdeutsches Tief- und
Hügelland, 814 02.
Menge: 16,000 St

**01.04.0050 Prunus avium Dönissens Gelbe Knorpelkirsche**
Prunus avium Hybride (Süßkirsche) liefern.
Hochstamm, dreimal verpflanzt, mit Drahtballen,
Stammumfang 14 bis 16 cm.
Sorte Dönissens Gelbe Knorpelkirsche.
Menge: 3,000 St

**01.04.0060 Prunus avium Gr.Schw.Knorpelk.**
Prunus avium Hybride (Süßkirsche) liefern.
Hochstamm, dreimal verpflanzt, mit Drahtballen,
Stammumfang 14 bis 16 cm.
Sorte Große Schwarze Knorpelkirsche.
Menge: 3,000 St

**01.04.0070 Prunus domestica Hauszwetsche**
Prunus domestica Hybride (Pflaume) liefern.
Hochstamm, dreimal verpflanzt, mit Drahtballen,
Stammumfang 14 bis 16 cm.
Sorte Hauszwetsche.
Menge: 3,000 St

**01.04.0080 Prunus domestica Zimmers Frühzwetsche**
Prunus domestica Hybride (Pflaume) liefern.
Hochstamm, dreimal verpflanzt, mit Drahtballen,
Stammumfang 14 bis 16 cm.
Sorte Zimmers Frühzwetsche.
Menge: 3,000 St

**01.04.0090 Pyrus communis Gellerts Butterbirne**
Pyrus communis Hybride (Birne) liefern. Hochstamm,
dreimal verpflanzt, mit Drahtballen,
Stammumfang 14 bis 16 cm.
Sorte Gellerts Butterbirne.
Menge: 2,000 St

**01.04.0100 Pyrus communis Gute Luise**
Pyrus communis Hybride (Birne) liefern. Hochstamm,
dreimal verpflanzt, mit Drahtballen,
Stammumfang 14 bis 16 cm.
Sorte Gute Luise.
Menge: 2,000 St

**01.04.0110 Quercus robur**
StL-Nr. 18104503100205
Quercus robur (Stieleiche) liefern.
Hochstamm, dreimal verpflanzt, mit Drahtballen, mit
gerader Stammverlängerung innerhalb der Krone, Stammumfang 14 bis 16 cm.
Vorkommensgebiet 2, Mittel- und Ostdeutsches Tief- und
Hügelland.
Herkunftsgebiet Mitteldeutsches Tief- und Hügelland,
817 05.
Menge: 8,000 St

**01.04.0120 Tilia cordata**
StL-Nr. 18104703100203
Tilia cordata (Winterlinde) liefern.
Hochstamm, im Container, Inhalt 50 Liter, mit gerader
Stammverlängerung innerhalb der Krone, Stammumfang 14
bis 16 cm.
Vorkommensgebiet 2, Mittel- und Ostdeutsches Tief- und
Hügelland.
Herkunftsgebiet Mittel- und Ostdeutsches Tief- und
Hügelland, 823 03.
Menge: 14,000 St

#### Untertitel 01.05 Pflanzarbeiten

**01.05.0010 Hochstamm Aushub Pflanzgrube**
Pflanzgrube auf Flächen mit Neigung 1:4 bis 1:2 herstellen. Sohle 20 cm tief lockern.
Pflanzgrube LxBxT100x100x100cm
Aushubmaterial: Bodengemisch aus organischen und
mineralischen Bestandteilen. Aushub getrennt nach Oberboden und Unterboden seitlich lagern.
Die ausgehobene Baumgrube ist vor dem Verfüllen von AG/BÜ abnehmen zu lassen.Eine Fotodokumentation ist durchzuführen. Aushub der Verwertung nach Wahl des AN zuführen.
Menge: 48,000 m³

**01.05.0020 Hochstamm Einbau Pflanzsubstrat**
Substrat auf Löß-, Bims-, Sand-Basis gem.den "Empfehlungen der FLL Empfehlungen für Baumpflanzungen Teil 2 Pflanzgrubenbauweise 1" nach Vorgaben der Düngeverordnung und gütegesichert nach RAL-GZ 250-7, in homogener Mischung der Körnung 0-16mm herstellen, liefern und höhengerecht einbauen. Auf Flächen mit Neigung 1:4 bis 1:2.
Die Verdichtung hat in Lagen und statisch zu erfolgen.
Die angestrebte Einbauverdichtung beträgt 85-87%DPr., Verdichtungsfaktor 1,25-1,30.
Die einzelnen Lagen sind miteinander zu verzahnen.
Einbau in Pflanzgrube LxBxT 100x100x100cm.
Erzeugnis: Vulkatree 0-16 oder gleichwertig. Der Gütenachweis ist zu erbringen.

Liefernachweis:
VULKATEC GmbH
56630 Kretz
Tel.: 02632/95480
Fax.: 02632/954820
Menge: 48,000 m³

**01.05.0030 Hochstamm Aushub+Verfüllen Pflanzgrube**
Pflanzgrube im Baumstreifen beidseits der K 2272 bei Gatterstädt herstellen (zwischen Graben und Ackerrand). Sohle 20 cm tief lockern.
Auf Flächen mit Neigung 1:4 bis 1:2.
Pflanzgrube LxBxT 100x100x100cm.
Aushubmaterial: Bodengemisch aus organischen und
mineralischen Bestandteilen/Oberboden/Unterboden.
Mit Ziegelbruch und Hausmüll ist zu rechnen. Jegliche Fremdstoffe sind herauszulesen und fachgerecht zu entsorgen. 20% Handarbeit.
Aushub getrennt nach Oberboden und Unterboden seitlich lagern und im Zuge der Baumpflanzung entsprechend der ursprünglichen Lagerung lagenweise einbauen und lagenweise statisch verdichten. Überschüssigen Boden nach Wahl des AN verwerten.
Die ausgehobene Baumgrube ist vor dem Verfüllen von AG/BÜ abnehmen zu lassen. Eine Fotodokumentation ist durchzuführen.
Menge: 16,000 St

**01.05.0040 Hochstamm pflanzen**
Hochstamm in vorbereitete Pflanzgrube pflanzen. Auf Flächen mit Neigung 1:4 bis 1:2.
Pflanzschnitt durchführen: Lediglich beschädigte, sich kreuzende und zu dicht stehende Äste sind zu entfernen.
Die Pflanzung muss so erfolgen, dass wegen der zu erwartenden Sackung der Wurzelhals 10 cm über dem vorhandenen Gelände steht.
Ringförmige Farbmarkierung in Höhe des höchstgelegenen Wurzelanlaufes anbringen und bis zur Abnahme
vorhalten.
Gehölz liefern in separater Position.
Boden/Substrateinbau in separater Position.
Hochstamm Stammumfang über 14 bis 16 cm.
Drahtkorb und Ballentuch öffnen, Drahtkorb nach
unten biegen und Bindung aufschneiden.
Gießrand herstellen, Gießmuldenhöhe 20 cm,
Durchmesser 80 cm. Baum angießen in 2 Arbeitsgängen mit jeweils 60 Liter pro Arbeitsgang (insgesamt 120 Liter).
Abrechnung pro Baum. Ausführung in Teilflächen in Alberstedt, Langeneichstädt und an der K 2272 bei Gatterstädt.
Menge: 64,000 St

**01.05.0050 Brettverbau Hochstamm Hanglage**
Brettverbau als Bodensicherung der Pflanzscheiben talseitig herstellen. Höhe 40 cm. Mit 2 Holzbrettern 200x20x2,5cm und 3 Pflöcken aus Holz 100 cm lang und Zopfdurchmesser 8 bis 10 cm. Bretter an Pflöcken befestigen. Oberkante 10 cm über dem Ballen. Überschüssigen Boden nach Wahl des AN verwerten.
Menge: 4,000 St

**01.05.0060 Rindenschutz herstellen**
Rindenschutz herstellen.
Auf Flächen mit Neigung 1:4 bis 1:2.
Stammumfang bis 20 cm.
Schutzhöhe mind. 2,00 bis 2,20 m.
Schutz = Schilfrohrmatte, einzeln gebunden, scheuerfest und mit Abstand zum Stamm, Schilfrohrmatte 1,5fach um den Baum wickeln, 3 Bindungen anbringen
(oben mitte unten). Ausführung in Teilflächen in Alberstedt, Langeneichstädt und an der K 2272 bei Gatterstädt.
Menge: 64,000 St

**01.05.0070 Dreibock mit Knotengeflecht**
Baumverankerung als Pfahlbock herstellen.
Auf Flächen mit Neigung 1:4 bis 1:2.Pfähle gekegelt und gespitzt, standfest einschlagen.
Pfahlbock mit drei Pfählen.
Pfahllänge 3,00 m, Zopfdurchmesser 8 bis 10 cm.
Pfahl aus Nadelholz bunt geschält.
Pfahlzöpfe durch Querhölzer seitlich verbinden, Pfahlverbindung = Halbrundholz geschält, Du. = 50 mm
Eine Bindung je Pfahl.
Bindung = Baumgurt, 50 mm breit.
Bindung am Pfahl annageln.
Bespannung mit Knotengeflecht mittlere Ausführung auf gesamter Höhe des Dreibocks. Das Knotengeflecht ist so anzubringen, dass es für Pflegearbeiten geöffnet werden kann. Ausführung in Teilflächen in Alberstedt, Langeneichstädt und an der K 2272 bei Gatterstädt.
Menge: 64,000 St

**01.05.0080 Pflanzscheibe mulchen Hochstamm**
Pflanzscheibe von Gehölz gleichmäßig dick mulchen.
Auf Flächen mit Neigung 1:4 bis 1:2.
Pflanzscheibengröße, Durchmesser = 90 cm.
Mulch = Nadelholzrinde 10/40 mm, C/N-Verhältnis > 60.
Mulchschicht = 15 cm dick. Ausführung in Teilflächen in Alberstedt, Langeneichstädt und an der K 2272 bei Gatterstädt.
Menge: 64,000 St

**01.05.0090 Mäusebekämpfung Hochstamm**
Köder für Mäusebekämpfung liefern und an den betroffenen Bäumen in vorhandene Mäusegänge hineinlegen, verdeckte Ausbringung.
Die Zulässigkeit des verwendeten Mittels durch das Bundesamt für Verbraucherschutz und Lebensmittelsicherheit ist nachzuweisen.
Anwendung nach Herstellerangaben.
Anwendung nur nach schriftlicher Genehmigung des AG.
Abrechnung nach behandelten Bäumen. Ausführung in Teilflächen in Alberstedt, Langeneichstädt und an der K 2272 bei Gatterstädt.
Menge: 64,000 St

**01.05.0100 Greifvogelstange**
StL-Nr. 168074642201
Greifvogelstange aus Nadelholz, standfest aufstellen.
Auf dem Stangenende ein 30 cm langes halbrundes Querholz, Durchmesser 5 bis 6 cm, mit Streben kippsicher
befestigen.
Länge = 6,00 m.
Zopf-Durchmesser 10 bis 12 cm.
Unteres Stangenende ca. 120 cm imprägnieren.
Menge: 4,000 St

#### Untertitel 01.06 Fertigstellungspflege

**01.06.0010 Bekämpfung Splintkäfer 1.PG**
Bekämpfung Splintkäfer an Obstbäumen+Eichen,
gesamten Stamm und unteren Kronenbereich bis 40 cm über Kronenansatz behandeln durch fachgerechtes einstreichen, einschl.öffnen und schließen des Knotengeflechtes, einschl. abbauen und wieder anbauen der Schilfmatte, einschl. liefern des Pflanzenschutzmittels,
Anwendung nach Angaben des Pflanzenschutzamtes.
Material ist in den EP mit einzurechnen.
Ausführungszeitraum: ca. April.
Menge: 46,000 St

**01.06.0020 Bekämpfung Splintkäfer 2.PG**
wie vorige Position.
Ausführungszeitraum: ca. Juni.
Menge: 46,000 St

**01.06.0030 Schädlingsbeseitigung Baum**
Jegliche Raupennester und Gespinste aus dem Baum/ der Baumkrone entfernen. 100% Handarbeit, Schnittgut vollständig beseitigen und vernichten.
Menge: 10,000 St

**01.06.0040 Schädlingsbekämpfung Baum**
Befallenen Baum mit geeignetem Schädlingsbekämpfungsmittel behandeln, einmalige Behandlung, einschl. liefern des Pflanzenschutzmittels,
Anwendung nach Angaben des Pflanzenschutzamtes.
Material ist in den EP mit einzurechnen.
Ausführung nach schriftlicher Bestätigung durch den AG/BÜ.
Menge: 10,000 St

**01.06.0050 Mäusebekämpfung Hochstamm**
Köder für Mäusebekämpfung liefern und an den betroffenen Bäumen in vorhandene Mäusegänge hineinlegen, verdeckte Ausbringung.
Die Zulässigkeit des verwendeten Mittels durch das Bundesamt für Verbraucherschutz und Lebensmittelsicherheit ist nachzuweisen.
Anwendung nach Herstellerangaben.
Anwendung nur nach schriftlicher Genehmigung des AG.
Abrechnung nach behandelten Bäumen.
Menge: 64,000 St

**01.06.0060 Hochstamm 1.Pflegegang**
Hochstamm pflegen 1.Pflegegang.
Pflanzscheibe jäten, Stammfuß dabei nicht verletzen !
Pflanzscheibengröße mit Durchmesser über 80 bis 100 cm.
Entfernen von Stamm- und Stockaustrieben.
Pfähle und Bindungen nachbessern, zu enge Bindungen lockern einschl. notwendiges Bindematerial. Ersetzen fehlender Pfähle wird gesondert vergütet.
Schilfmatten bei Bedarf reparieren und zu enge Bindungen lockern einschl. notwendige Schilfmatten und Bindematerial liefern, Knotengeflecht bei Bedarf reparieren einschl. notw. Material.
Gehölze richten und antreten, zu schwach austreibende zurückschneiden, abgestorbene Gehölze entfernen und der Verwertung nach Wahl des AN zuführen.
Unerwünschter Aufwuchs der Verwertung
nach Wahl des AN zuführen.
Menge: 64,000 St

**01.06.0070 Hochstamm 2.Pflegegang**
wie vorige Position 2.Pflegegang.
Menge: 64,000 St

**01.06.0080 Hochstamm 3.Pflegegang**
wie vorige Position 3.Pflegegang.
Menge: 64,000 St

**01.06.0090 Baumpfahl setzen**
Baumpfahl, gekegelt und gespitzt, standfest setzen. Ge-
hölz anbinden. einschl. Knotengeflecht abbauen und Knotengeflecht anbringen.
Pfahllänge 3,00 m, Zopfdurchmesser 8 bis 10 cm.
Pfahl aus Nadelholz, bunt geschält.
Eine Bindung je Pfahl.
Bindung entspr.Bestand.
Menge: 3,000 St

**01.06.0100 Hochstamm 1.Wässerungsgang**
Hochstamm nach verbindlichem Wässerungsplan wässern.
1. Wässerungsgang.
Bodenart, Exposition und Flächen nach Unterlagen des AG. Wurzelbereich durchdringend durchfeuchten.
Mindestwasserme. je Hst. pro Wässerungsg. = 100 Liter. 64 Hochstämme.
Menge: 6,400 m3

**01.06.0110 Hochstamm 2. Wässerungsgang**
wie vorige Position 2. Wässerungsgang.
Menge: 6,400 m3

**01.06.0120 Hochstamm 3. Wässerungsgang**
wie vorige Position 3. Wässerungsgang.
Menge: 6,400 m3

**01.06.0130 Hochstamm 4. Wässerungsgang**
wie vorige Position 4. Wässerungsgang.
Menge: 6,400 m3

**01.06.0140 Hochstamm 5. Wässerungsgang**
wie vorige Position 5. Wässerungsgang.
Menge: 6,400 m3

**01.06.0150 Hochstamm 6. Wässerungsgang**
wie vorige Position 6. Wässerungsgang.
Menge: 6,400 m3

**01.06.0160 Hochstamm 7. Wässerungsgang**
wie vorige Position 7. Wässerungsgang.
Menge: 6,400 m3

**01.06.0170 Hochstamm 8. Wässerungsgang**
wie vorige Position 8. Wässerungsgang.
Menge: 6,400 m3

**01.06.0180 Hochstamm 9. Wässerungsgang**
wie vorige Position 9. Wässerungsgang.
Menge: 6,400 m3

**01.06.0190 Hochstamm 10. Wässerungsgang**
wie vorige Position 10. Wässerungsgang.
Menge: 6,400 m3

#### Untertitel 01.07 1.Jahr Entwicklungspflege

**01.07.0010 Bekämpfung Splintkäfer 1.PG**
Bekämpfung Splintkäfer an Obstbäumen+Eichen,
gesamten Stamm und unteren Kronenbereich bis 40 cm über Kronenansatz behandeln durch fachgerechtes einstreichen, einschl.öffnen und schließen des Knotengeflechtes, einschl. abbauen und wieder anbauen der Schilfmatte, einschl. liefern des Pflanzenschutzmittels,
Anwendung nach Angaben des Pflanzenschutzamtes.
Material ist in den EP mit einzurechnen.
Ausführungszeitraum: ca. April.
Menge: 46,000 St

**01.07.0020 Bekämpfung Splintkäfer 2.PG**
wie vorige Position.
Ausführungszeitraum: ca. Juni.
Menge: 46,000 St

**01.07.0030 Schädlingsbeseitigung Baum**
Jegliche Raupennester und Gespinste aus dem Baum/ der Baumkrone entfernen. 100% Handarbeit, Schnittgut vollständig beseitigen und vernichten.
Menge: 10,000 St

**01.07.0040 Schädlingsbekämpfung Baum**
Befallenen Baum mit geeignetem Schädlingsbekämpfungsmittel behandeln, einmalige Behandlung, einschl. liefern des Pflanzenschutzmittels,
Anwendung nach Angaben des Pflanzenschutzamtes.
Material ist in den EP mit einzurechnen.
Ausführung nach schriftlicher Bestätigung durch den AG/BÜ.
Menge: 10,000 St

**01.07.0050 Mäusebekämpfung Hochstamm**
Köder für Mäusebekämpfung liefern und an den betroffenen Bäumen in vorhandene Mäusegänge hineinlegen, verdeckte Ausbringung.
Die Zulässigkeit des verwendeten Mittels durch das Bundesamt für Verbraucherschutz und Lebensmittelsicherheit ist nachzuweisen.
Anwendung nach Herstellerangaben.
Anwendung nur nach schriftlicher Genehmigung des AG.
Abrechnung nach behandelten Bäumen.
Menge: 64,000 St

**01.07.0060 Hochstamm 1.Pflegegang**
Hochstamm pflegen 1.Pflegegang.
Pflanzscheibe jäten, Stammfuß dabei nicht verletzen !
Pflanzscheibengröße mit Durchmesser über 80 bis 100 cm.
Entfernen von Stamm- und Stockaustrieben.
Pfähle und Bindungen nachbessern, zu enge Bindungen lockern einschl. notwendiges Bindematerial. Ersetzen fehlender Pfähle wird gesondert vergütet.
Schilfmatten bei Bedarf reparieren und zu enge Bindungen lockern einschl. notwendige Schilfmatten und Bindematerial liefern, Knotengeflecht bei Bedarf reparieren einschl. notw. Material.
Gehölze richten und antreten, zu schwach austreibende zurückschneiden, abgestorbene Gehölze entfernen und der Verwertung nach Wahl des AN zuführen.
Unerwünschter Aufwuchs der Verwertung
nach Wahl des AN zuführen.
Menge: 64,000 St

**01.07.0070 Hochstamm 2.Pflegegang**
wie vorige Position 2.Pflegegang.
Menge: 64,000 St

**01.07.0080 Hochstamm 3.Pflegegang**
wie vorige Position 3.Pflegegang.
Menge: 64,000 St

**01.07.0090 Baumpfahl setzen**
Baumpfahl, gekegelt und gespitzt, standfest setzen. Ge-
hölz anbinden. einschl. Knotengeflecht abbauen und Knotengeflecht anbringen.
Pfahllänge 3,00 m, Zopfdurchmesser 8 bis 10 cm.
Pfahl aus Nadelholz, bunt geschält.
Eine Bindung je Pfahl.
Bindung entspr.Bestand.
Menge: 3,000 St

**01.07.0100 Hochstamm 1.Wässerungsgang**
Hochstamm nach verbindlichem Wässerungsplan wässern.
1. Wässerungsgang.
Bodenart, Exposition und Flächen nach Unterlagen des AG. Wurzelbereich durchdringend durchfeuchten.
Mindestwasserme. je Hst. pro Wässerungsg. = 100 Liter. 64 Hochstämme.
Menge: 6,400 m3

**01.07.0110 Hochstamm 2. Wässerungsgang**
wie vorige Position 2. Wässerungsgang.
Menge: 6,400 m3

**01.07.0120 Hochstamm 3. Wässerungsgang**
wie vorige Position 3. Wässerungsgang.
Menge: 6,400 m3

**01.07.0130 Hochstamm 4. Wässerungsgang**
wie vorige Position 4. Wässerungsgang.
Menge: 6,400 m3

**01.07.0140 Hochstamm 5. Wässerungsgang**
wie vorige Position 5. Wässerungsgang.
Menge: 6,400 m3

**01.07.0150 Hochstamm 6. Wässerungsgang**
wie vorige Position 6. Wässerungsgang.
Menge: 6,400 m3

**01.07.0160 Hochstamm 7. Wässerungsgang**
wie vorige Position 7. Wässerungsgang.
Menge: 6,400 m3

**01.07.0170 Hochstamm 8. Wässerungsgang**
wie vorige Position 8. Wässerungsgang.
Menge: 6,400 m3

**01.07.0180 Hochstamm 9. Wässerungsgang**
wie vorige Position 9. Wässerungsgang.
Menge: 6,400 m3

**01.07.0190 Hochstamm 10. Wässerungsgang**
wie vorige Position 10. Wässerungsgang.
Menge: 6,400 m3

#### Untertitel 01.08 2.Jahr Entwicklungspflege

**01.08.0010 Bekämpfung Splintkäfer 1.PG**
Bekämpfung Splintkäfer an Obstbäumen+Eichen,
gesamten Stamm und unteren Kronenbereich bis 40 cm über Kronenansatz behandeln durch fachgerechtes einstreichen, einschl.öffnen und schließen des Knotengeflechtes, einschl. abbauen und wieder anbauen der Schilfmatte, einschl. liefern des Pflanzenschutzmittels,
Anwendung nach Angaben des Pflanzenschutzamtes.
Material ist in den EP mit einzurechnen.
Ausführungszeitraum: ca. April.
Menge: 46,000 St

**01.08.0020 Bekämpfung Splintkäfer 2.PG**
wie vorige Position.
Ausführungszeitraum: ca. Juni.
Menge: 46,000 St

**01.08.0030 Schädlingsbeseitigung Baum**
Jegliche Raupennester und Gespinste aus dem Baum/ der Baumkrone entfernen. 100% Handarbeit, Schnittgut vollständig beseitigen und vernichten.
Menge: 10,000 St

**01.08.0040 Schädlingsbekämpfung Baum**
Befallenen Baum mit geeignetem Schädlingsbekämpfungsmittel behandeln, einmalige Behandlung, einschl. liefern des Pflanzenschutzmittels,
Anwendung nach Angaben des Pflanzenschutzamtes.
Material ist in den EP mit einzurechnen.
Ausführung nach schriftlicher Bestätigung durch den AG/BÜ.
Menge: 10,000 St

**01.08.0050 Mäusebekämpfung Hochstamm**
Köder für Mäusebekämpfung liefern und an den betroffenen Bäumen in vorhandene Mäusegänge hineinlegen, verdeckte Ausbringung.
Die Zulässigkeit des verwendeten Mittels durch das Bundesamt für Verbraucherschutz und Lebensmittelsicherheit ist nachzuweisen.
Anwendung nach Herstellerangaben.
Anwendung nur nach schriftlicher Genehmigung des AG.
Abrechnung nach behandelten Bäumen.
Menge: 64,000 St

**01.08.0060 Hochstamm 1.Pflegegang**
Hochstamm pflegen 1.Pflegegang.
Pflanzscheibe jäten, Stammfuß dabei nicht verletzen !
Pflanzscheibengröße mit Durchmesser über 80 bis 100 cm.
Entfernen von Stamm- und Stockaustrieben.
Pfähle und Bindungen nachbessern, zu enge Bindungen lockern einschl. notwendiges Bindematerial. Ersetzen fehlender Pfähle wird gesondert vergütet.
Schilfmatten bei Bedarf reparieren und zu enge Bindungen lockern einschl. notwendige Schilfmatten und Bindematerial liefern, Knotengeflecht bei Bedarf reparieren einschl. notw. Material.
Gehölze richten und antreten, zu schwach austreibende zurückschneiden, abgestorbene Gehölze entfernen und der Verwertung nach Wahl des AN zuführen.
Unerwünschter Aufwuchs der Verwertung
nach Wahl des AN zuführen.
Menge: 64,000 St

**01.08.0070 Hochstamm 2.Pflegegang**
wie vorige Position 2.Pflegegang.
Menge: 64,000 St

**01.08.0080 Hochstamm 3.Pflegegang**
wie vorige Position 3.Pflegegang.
Menge: 64,000 St

**01.08.0090 Baumpfahl setzen**
Baumpfahl, gekegelt und gespitzt, standfest setzen. Ge-
hölz anbinden. einschl. Knotengeflecht abbauen und Knotengeflecht anbringen.
Pfahllänge 3,00 m, Zopfdurchmesser 8 bis 10 cm.
Pfahl aus Nadelholz, bunt geschält.
Eine Bindung je Pfahl.
Bindung entspr.Bestand.
Menge: 3,000 St

**01.08.0100 Hochstamm 1.Wässerungsgang**
Hochstamm nach verbindlichem Wässerungsplan wässern.
1. Wässerungsgang.
Bodenart, Exposition und Flächen nach Unterlagen des AG. Wurzelbereich durchdringend durchfeuchten.
Mindestwasserme. je Hst. pro Wässerungsg. = 100 Liter. 64 Hochstämme.
Menge: 6,400 m3

**01.08.0110 Hochstamm 2. Wässerungsgang**
wie vorige Position 2. Wässerungsgang.
Menge: 6,400 m3

**01.08.0120 Hochstamm 3. Wässerungsgang**
wie vorige Position 3. Wässerungsgang.
Menge: 6,400 m3

**01.08.0130 Hochstamm 4. Wässerungsgang**
wie vorige Position 4. Wässerungsgang.
Menge: 6,400 m3

**01.08.0140 Hochstamm 5. Wässerungsgang**
wie vorige Position 5. Wässerungsgang.
Menge: 6,400 m3

**01.08.0150 Hochstamm 6. Wässerungsgang**
wie vorige Position 6. Wässerungsgang.
Menge: 6,400 m3

**01.08.0160 Hochstamm 7. Wässerungsgang**
wie vorige Position 7. Wässerungsgang.
Menge: 6,400 m3

**01.08.0170 Hochstamm 8. Wässerungsgang**
wie vorige Position 8. Wässerungsgang.
Menge: 6,400 m3

**01.08.0180 Hochstamm 9. Wässerungsgang**
wie vorige Position 9. Wässerungsgang.
Menge: 6,400 m3

**01.08.0190 Hochstamm 10. Wässerungsgang**
wie vorige Position 10. Wässerungsgang.
Menge: 6,400 m3

**01.08.0200 Dreibock Hochstamm entfernen**
Baumverankerung einschl. Bindung und
einschl. Knotengeflecht entfernen.
Verankerung = Dreibock.
Verankerung der Verwertung nach Wahl des AN
zuführen.
Menge: 64,000 St

**01.08.0210 Rindenschutz entfernen**
Rindenschutz entfernen und der Verwertung nach Wahl des
AN zuführen.
Schutz am Stamm bis 4,00 m Höhe.
Stammumfang über 30 bis 40 cm.
Menge: 64,000 St

**01.08.0220 Erziehungsschnitt**
Erziehungs-/Aufbauschnitt an Jungbaum (Obstbaum+Laubbaum)
nach Unterlagen des AG durchführen. Sich reibende, kreuzende und nach innen wachsende Triebe, Stammaustriebe, Stockaustriebe sowie abgestorbenes
Holz entfernen. Konkurrenztriebe, starke Äste und Zwiesel entfernen. Schnittführung auf Astring.
Abgerechnet wird nach Stück Baum.
Baumstandorte auf Sportplatz, Spielplatz, Grünfläche, am Straßenrand, auf Streuobstwiese mit Neigung ca. 1:3.
Baumhöhe über 3,00 m bis 5,00 m.
Kronendurchmesser bis 2,00 m.
Krone ggf. aufasten, Schnitt auf Astring.
Schnittwerkzeug vor dem Schnitt eines jeden Baumes
mit 70-prozentigem Alkohol gegen Übertragung von Rotpusteln u.a. Pflanzenkrankheiten desinfizieren.
Schnittgut der Verwertung nach Wahl des AN zuführen.
Menge: 64,000 St

**01.08.0230 Rindenschutz herstellen**
Rindenschutz herstellen.
Stammumfang bis 20 cm.
Schutzhöhe mind. 2,00 bis 2,20 m.
Schutz = Schilfrohrmatte, einzeln gebunden, scheuerfest und mit Abstand zum Stamm, Schilfrohrmatte 1,5fach um den Baum wickeln, 3 Bindungen anbringen (oben mitte unten).
Menge: 64,000 St

**01.08.0240 Dreibock mit Knotengeflecht**
Baumverankerung als Pfahlbock herstellen. Pfähle gekegelt und gespitzt, standfest einschlagen.
Pfahlbock mit drei Pfählen.
Pfahllänge 3,00 m, Zopfdurchmesser 8 bis 10 cm.
Pfahl aus Nadelholz bunt geschält.
Pfahlzöpfe durch Querhölzer seitlich verbinden, Pfahlverbindung = Halbrundholz geschält, Du. = 50 mm
Eine Bindung je Pfahl.
Bindung = Baumgurt, 50 mm breit.
Bindung am Pfahl annageln.
Bespannung mit Knotengeflecht mittlere Ausführung auf gesamter Höhe des Dreibocks. Das Knotengeflecht ist so anzubringen, dass es für Pflegearbeiten geöffnet werden kann.
Menge: 64,000 St

#### Untertitel 01.09 3.Jahr Entwicklungspflege

**01.09.0010 Bekämpfung Splintkäfer 1.PG**
Bekämpfung Splintkäfer an Obstbäumen+Eichen,
gesamten Stamm und unteren Kronenbereich bis 40 cm über Kronenansatz behandeln durch fachgerechtes einstreichen, einschl.öffnen und schließen des Knotengeflechtes, einschl. abbauen und wieder anbauen der Schilfmatte, einschl. liefern des Pflanzenschutzmittels,
Anwendung nach Angaben des Pflanzenschutzamtes.
Material ist in den EP mit einzurechnen.
Ausführungszeitraum: ca. April.
Menge: 46,000 St

**01.09.0020 Bekämpfung Splintkäfer 2.PG**
wie vorige Position.
Ausführungszeitraum: ca. Juni.
Menge: 46,000 St

**01.09.0030 Schädlingsbeseitigung Baum**
Jegliche Raupennester und Gespinste aus dem Baum/ der Baumkrone entfernen. 100% Handarbeit, Schnittgut vollständig beseitigen und vernichten.
Menge: 10,000 St

**01.09.0040 Schädlingsbekämpfung Baum**
Befallenen Baum mit geeignetem Schädlingsbekämpfungsmittel behandeln, einmalige Behandlung, einschl. liefern des Pflanzenschutzmittels,
Anwendung nach Angaben des Pflanzenschutzamtes.
Material ist in den EP mit einzurechnen.
Ausführung nach schriftlicher Bestätigung durch den AG/BÜ.
Menge: 10,000 St

**01.09.0050 Mäusebekämpfung Hochstamm**
Köder für Mäusebekämpfung liefern und an den betroffenen Bäumen in vorhandene Mäusegänge hineinlegen, verdeckte Ausbringung.
Die Zulässigkeit des verwendeten Mittels durch das Bundesamt für Verbraucherschutz und Lebensmittelsicherheit ist nachzuweisen.
Anwendung nach Herstellerangaben.
Anwendung nur nach schriftlicher Genehmigung des AG.
Abrechnung nach behandelten Bäumen.
Menge: 64,000 St

**01.09.0060 Hochstamm 1.Pflegegang**
Hochstamm pflegen 1.Pflegegang.
Pflanzscheibe jäten, Stammfuß dabei nicht verletzen !
Pflanzscheibengröße mit Durchmesser über 80 bis 100 cm.
Entfernen von Stamm- und Stockaustrieben.
Pfähle und Bindungen nachbessern, zu enge Bindungen lockern einschl. notwendiges Bindematerial. Ersetzen fehlender Pfähle wird gesondert vergütet.
Schilfmatten bei Bedarf reparieren und zu enge Bindungen lockern einschl. notwendige Schilfmatten und Bindematerial liefern, Knotengeflecht bei Bedarf reparieren einschl. notw. Material.
Gehölze richten und antreten, zu schwach austreibende zurückschneiden, abgestorbene Gehölze entfernen und der Verwertung nach Wahl des AN zuführen.
Unerwünschter Aufwuchs der Verwertung
nach Wahl des AN zuführen.
Menge: 64,000 St

**01.09.0070 Hochstamm 2.Pflegegang**
wie vorige Position 2.Pflegegang.
Menge: 64,000 St

**01.09.0080 Hochstamm 3.Pflegegang**
wie vorige Position 3.Pflegegang.
Menge: 64,000 St

**01.09.0090 Baumpfahl setzen**
Baumpfahl, gekegelt und gespitzt, standfest setzen. Ge-
hölz anbinden. einschl. Knotengeflecht abbauen und Knotengeflecht anbringen.
Pfahllänge 3,00 m, Zopfdurchmesser 8 bis 10 cm.
Pfahl aus Nadelholz, bunt geschält.
Eine Bindung je Pfahl.
Bindung entspr.Bestand.
Menge: 3,000 St

**01.09.0100 Hochstamm 1.Wässerungsgang**
Hochstamm nach verbindlichem Wässerungsplan wässern.
1. Wässerungsgang.
Bodenart, Exposition und Flächen nach Unterlagen des AG. Wurzelbereich durchdringend durchfeuchten.
Mindestwasserme. je Hst. pro Wässerungsg. = 100 Liter. 64 Hochstämme.
Menge: 6,400 m3

**01.09.0110 Hochstamm 2. Wässerungsgang**
wie vorige Position 2. Wässerungsgang.
Menge: 6,400 m3

**01.09.0120 Hochstamm 3. Wässerungsgang**
wie vorige Position 3. Wässerungsgang.
Menge: 6,400 m3

**01.09.0130 Hochstamm 4. Wässerungsgang**
wie vorige Position 4. Wässerungsgang.
Menge: 6,400 m3

**01.09.0140 Hochstamm 5. Wässerungsgang**
wie vorige Position 5. Wässerungsgang.
Menge: 6,400 m3

**01.09.0150 Hochstamm 6. Wässerungsgang**
wie vorige Position 6. Wässerungsgang.
Menge: 6,400 m3

**01.09.0160 Hochstamm 7. Wässerungsgang**
wie vorige Position 7. Wässerungsgang.
Menge: 6,400 m3

**01.09.0170 Hochstamm 8. Wässerungsgang**
wie vorige Position 8. Wässerungsgang.
Menge: 6,400 m3

**01.09.0180 Hochstamm 9. Wässerungsgang**
wie vorige Position 9. Wässerungsgang.
Menge: 6,400 m3

**01.09.0190 Hochstamm 10. Wässerungsgang**
wie vorige Position 10. Wässerungsgang.
Menge: 6,400 m3

#### Untertitel 01.10 4.Jahr Entwicklungspflege

**01.10.0010 Bekämpfung Splintkäfer 1.PG**
Bekämpfung Splintkäfer an Obstbäumen+Eichen,
gesamten Stamm und unteren Kronenbereich bis 40 cm über Kronenansatz behandeln durch fachgerechtes einstreichen, einschl.öffnen und schließen des Knotengeflechtes, einschl. abbauen und wieder anbauen der Schilfmatte, einschl. liefern des Pflanzenschutzmittels,
Anwendung nach Angaben des Pflanzenschutzamtes.
Material ist in den EP mit einzurechnen.
Ausführungszeitraum: ca. April.
Menge: 46,000 St

**01.10.0020 Bekämpfung Splintkäfer 2.PG**
wie vorige Position.
Ausführungszeitraum: ca. Juni.
Menge: 46,000 St

**01.10.0030 Schädlingsbeseitigung Baum**
Jegliche Raupennester und Gespinste aus dem Baum/ der Baumkrone entfernen. 100% Handarbeit, Schnittgut vollständig beseitigen und vernichten.
Menge: 10,000 St

**01.10.0040 Schädlingsbekämpfung Baum**
Befallenen Baum mit geeignetem Schädlingsbekämpfungsmittel behandeln, einmalige Behandlung, einschl. liefern des Pflanzenschutzmittels,
Anwendung nach Angaben des Pflanzenschutzamtes.
Material ist in den EP mit einzurechnen.
Ausführung nach schriftlicher Bestätigung durch den AG/BÜ.
Menge: 10,000 St

**01.10.0050 Mäusebekämpfung Hochstamm**
Köder für Mäusebekämpfung liefern und an den betroffenen Bäumen in vorhandene Mäusegänge hineinlegen, verdeckte Ausbringung.
Die Zulässigkeit des verwendeten Mittels durch das Bundesamt für Verbraucherschutz und Lebensmittelsicherheit ist nachzuweisen.
Anwendung nach Herstellerangaben.
Anwendung nur nach schriftlicher Genehmigung des AG.
Abrechnung nach behandelten Bäumen.
Menge: 64,000 St

**01.10.0060 Hochstamm 1.Pflegegang**
Hochstamm pflegen 1.Pflegegang.
Pflanzscheibe jäten, Stammfuß dabei nicht verletzen !
Pflanzscheibengröße mit Durchmesser über 80 bis 100 cm.
Entfernen von Stamm- und Stockaustrieben.
Pfähle und Bindungen nachbessern, zu enge Bindungen lockern einschl. notwendiges Bindematerial. Ersetzen fehlender Pfähle wird gesondert vergütet.
Schilfmatten bei Bedarf reparieren und zu enge Bindungen lockern einschl. notwendige Schilfmatten und Bindematerial liefern, Knotengeflecht bei Bedarf reparieren einschl. notw. Material.
Gehölze richten und antreten, zu schwach austreibende zurückschneiden, abgestorbene Gehölze entfernen und der Verwertung nach Wahl des AN zuführen.
Unerwünschter Aufwuchs der Verwertung
nach Wahl des AN zuführen.
Menge: 64,000 St

**01.10.0070 Hochstamm 2.Pflegegang**
wie vorige Position 2.Pflegegang.
Menge: 64,000 St

**01.10.0080 Hochstamm 3.Pflegegang**
wie vorige Position 3.Pflegegang.
Menge: 64,000 St

**01.10.0090 Baumpfahl setzen**
Baumpfahl, gekegelt und gespitzt, standfest setzen. Ge-
hölz anbinden. einschl. Knotengeflecht abbauen und Knotengeflecht anbringen.
Pfahllänge 3,00 m, Zopfdurchmesser 8 bis 10 cm.
Pfahl aus Nadelholz, bunt geschält.
Eine Bindung je Pfahl.
Bindung entspr.Bestand.
Menge: 3,000 St

**01.10.0100 Hochstamm 1.Wässerungsgang**
Hochstamm nach verbindlichem Wässerungsplan wässern.
1. Wässerungsgang.
Bodenart, Exposition und Flächen nach Unterlagen des AG. Wurzelbereich durchdringend durchfeuchten.
Mindestwasserme. je Hst. pro Wässerungsg. = 100 Liter. 64 Hochstämme.
Menge: 6,400 m3

**01.10.0110 Hochstamm 2. Wässerungsgang**
wie vorige Position 2. Wässerungsgang.
Menge: 6,400 m3

**01.10.0120 Hochstamm 3. Wässerungsgang**
wie vorige Position 3. Wässerungsgang.
Menge: 6,400 m3

**01.10.0130 Hochstamm 4. Wässerungsgang**
wie vorige Position 4. Wässerungsgang.
Menge: 6,400 m3

**01.10.0140 Hochstamm 5. Wässerungsgang**
wie vorige Position 5. Wässerungsgang.
Menge: 6,400 m3

**01.10.0150 Hochstamm 6. Wässerungsgang**
wie vorige Position 6. Wässerungsgang.
Menge: 6,400 m3

**01.10.0160 Hochstamm 7. Wässerungsgang**
wie vorige Position 7. Wässerungsgang.
Menge: 6,400 m3

**01.10.0170 Hochstamm 8. Wässerungsgang**
wie vorige Position 8. Wässerungsgang.
Menge: 6,400 m3

**01.10.0180 Hochstamm 9. Wässerungsgang**
wie vorige Position 9. Wässerungsgang.
Menge: 6,400 m3

**01.10.0190 Hochstamm 10. Wässerungsgang**
wie vorige Position 10. Wässerungsgang.
Menge: 6,400 m3

**01.10.0200 Dreibock Hochstamm entfernen**
Baumverankerung einschl. Bindung und
einschl. Knotengeflecht entfernen.
Verankerung = Dreibock.
Verankerung der Verwertung nach Wahl des AN
zuführen.
Menge: 64,000 St

**01.10.0210 Rindenschutz entfernen**
Rindenschutz entfernen und der Verwertung nach Wahl des
AN zuführen.
Schutz am Stamm bis 4,00 m Höhe.
Stammumfang über 30 bis 40 cm.
Menge: 64,000 St

**01.10.0220 Erziehungsschnitt**
Erziehungs-/Aufbauschnitt an Jungbaum (Obstbaum+Laubbaum)
nach Unterlagen des AG durchführen. Sich reibende, kreuzende und nach innen wachsende Triebe, Stammaustriebe, Stockaustriebe sowie abgestorbenes
Holz entfernen. Konkurrenztriebe, starke Äste und Zwiesel entfernen. Schnittführung auf Astring.
Abgerechnet wird nach Stück Baum.
Baumstandorte auf Sportplatz, Spielplatz, Grünfläche, am Straßenrand, auf Streuobstwiese mit Neigung ca. 1:3.
Baumhöhe über 3,00 m bis 5,00 m.
Kronendurchmesser bis 2,00 m.
Krone ggf. aufasten, Schnitt auf Astring.
Schnittwerkzeug vor dem Schnitt eines jeden Baumes
mit 70-prozentigem Alkohol gegen Übertragung von Rotpusteln u.a. Pflanzenkrankheiten desinfizieren.
Schnittgut der Verwertung nach Wahl des AN zuführen.
Menge: 64,000 St

**01.10.0230 Stammschutzfarbe**
Rindenschutz nach dem Erziehungsschnitt herstellen.
Stammumfang über 30 bis 40 cm.
Schutzhöhe bis 3,50 m, bis zum Kronenansatz,
Schutz = Stammschutzfarbe, Schutzwirksamkeit mind.
5 Jahre. Stammschutzfarbe nach den Herstellerangaben aufbringen einschließlich Aufrauhen der Anstrichflächen+Voranstrich+Weißanstrich. Die vorgegeben Mindesttemperaturen für die Verarbeitung sind einzuhalten.
Menge: 64,000 St
